# MFH Birkenweg Wendlingen
Angebotsaufforderung (GAEB DA XML 3.1, DA83)
Projekt: 2016-07
Beschreibung:
Neubau 11-Familienhaus Birkenweg
Birkenweg, 73240 Wendlingen a.N.
Währung: EUR
Auftraggeber: DV-Nummer: 05; Stadt Wendlingen am Neckar
Eröffnung: 10.10.2017 11:00:00
Ende der Zuschlagsfrist: 20.11.2017
Ausführungsbeginn: 05.08.2015
Ausführungsende: 05.08.2015
Sicherheit Gewährleistung %: 0,00
Sicherheit Vertragserfüllung %: 0,00
Erstellt mit: SOFTTECH GmbH, AVANTI pro 2010, 11.09.2017

## 05 DACHABDICHTUNGSARBEITEN
Datum: 11.09.2017

### 01 DACHABDICHTUNGSARBEITEN

#### 01.01 Allgemein

*Hinweis: Vertragsgrundlagen*
Angebotsgrundlagen und Bestandteile des Vertrags

Als Vertragsbestandteile gelten bei Abschluss des
Bauvertrages in nachfolgender Reihenfolge:

1.  Der Bauvertrag mit Zusatzvereinbarung.

2.  Die besonderen Vertragsbedingungen dieses
Leistungsverzeichnisses.

3.  Nachstehende Leistungsbeschreibung mit ihren
zusätzlichen technischen Vorschriften.

4.  Die Planunterlagen des Architekten und Statikers
sowie vorhandene Gutachten und die allgemeine
Baubeschreibung.

5.  Die allgemeinen Vertragsbedingungen für die
Ausführung von Bauleistung  nach VOB

6.  Die allgemeinen technischen Vorschriften für die
Ausführung von Bauleistungen VOB/C, DIN 4102, 4108
und 4109, sowie die weiteren einschlägigen
DIN-Vorschriften für die zu liefernden und zu
verarbeitenden Materialien.

7.  Die  Baugenehmigung mit zugehörigen Plänen.

8.  Die einschlägigen  Unfallverhütungs-und
baupolizeilichen Vorschriften, die  Gerüstordnung,
Bauarbeiterschutzbestimungen, Vorschriften der
Aufsichts behörden, baurechtliche  Bestimmungen,
Feuer-, Gewerbe-, Verkehrs- und  Gesundheitspolizeiverordnungen, örtliche Vorschriften des Bau- und
Nachbarrechtes, technische Bedingungen der Strom, Gas
und  Wasserlieferwerke, sowie der Deutschen Telekom AG.

9.  Die Erklärung des Bieters.

*Hinweis: Vorbedingungen*
Vorbedingung

1. VOB Teil A
Allgemeine Bestimmungen für die Vergabe von Bauleistungen DIN 1960, jeweils in der bei der Angebotsaufforderung gültigen Fassung. Die zusätzlichen nachstehenden Vertragsbedingungen für die Vergabe.
1.1
Vorbehalt der Vergabe von Bauleistungen in Losen, Teile  oder Positionen teilweise anderweitig oder nicht zu vergeben. Nach- oder Mehrforderungen können hieraus nicht gestellt werden.
1.2
Bei Vergabe zu einer Pauschalsumme hat der Unternehmer die Massenangaben des LV., die Zeichnungen usw. unter Berücksichtigung der örtlichen Gegebenheiten zu überprüfen. Korrekturen sind schriftlich bei der Festlegung der Pauschalsumme vorzutragen. Spätere Nachforderungen können keine Berücksichtigung finden. Bei Minderleistungen, die gegenüber dem Leistungsbeschrieb während der Ausführung vereinbart werden, wird der Anteil auf der Basis des LV. festgestellt und an der Pauschalsumme abgezogen. Dasselbe gilt bei festgestellten Minderleistungen bei der Überprüfung der Bauleistungen bei der Abnahme.

2. VOB Teil B
Allgemeine Vertragsbedingungen für die Ausführung von Bauleistungen
DIN 1961, jeweils am Tage der Angebotsaufforderung gültigen Fassung. Ergänzend gelten die Bestimmungen des BGB über den Werkvertrag
( § 631 ff ).
2.1
Das Auftragsschreiben oder der Bauvertrag.
2.2
Das Leistungsverzeichnis mit den enthaltenen zusätzlichen Vertragsbedingungen und technischen Vorschriften.
2.3
Sonstige Ausführungsunterlagen wie Werkpläne, geprüfte statische Unterlagen, Werksvorschriften usw.

3. VOB Teil C
Allgemeine technische Vorschriften für Bauleistungen, in der jeweils am Tage der Angebotsaufforderung gültigen Fassung. Bei Änderung der
DIN - Normen danach obliegt dem Auftragnehmer die Abstimmung mit
der Bauleitung.
Zur Ausführung darf nur Material nach den DIN - Vorschriften und Güteschutzbestimmungen Verwendung finden. Verarbeitungs- und Werksvorschriften sind genauestens bei der Ausführung einzuhalten. Gegebenenfalls ist ein Fachmann des Lieferwerks zur Ausführung, Einarbeitung und Überwachung beizuziehen. Die Kosten sind mit den Angebotspreisen abgegolten.

4. Preisabsprachen, Aufhebung der Ausschreibung
Der Angebotsteller versichert, dass er keine Preisabsprachen mit anderen Bietern getroffen hat. Diese hat den Ausschluss des Angebots zur Folge.
Der Auftraggeber behält sich vor, die Ausschreibung, z.B. bei offensichtlich überhöhten Preisen, aufzuheben.

5. Auftragserteilung, Zuschlagsfrist, Preisbindung
Diese erfolgt durch den Auftraggeber schriftlich. Er ist nicht an das billigste Angebot gebunden. Bis zur Zuschlagsfrist bleibt der Bieter an sein Angebot gebunden, unabhängig von Material-  und Lohnerhöhungen.
Sollte durch irgendwelche Umstände das Vorhaben nicht zur Ausführung kommen, oder die Ausschreibung aufgehoben werden, berechtigt die Abgabe des Angebots, auch als preisgünstigster Bieter, zu keinen Schadensersatzansprüchen.

6. Erfüllungssteuer- und sozialrechtlicher Verpflichtungen
Der Bieter versichert, dass er seinen steuerlichen und sozialrechtlichen Verpflichtungen nachgekommen ist und der zuständigen Berufsgenossenschaft angehört.

7. Ausführungsunterlagen, Prüfungsverpflichtung
7.1
Der Angebotsteller ist verpflichtet, vor Abgabe des  Angebots sich mit der Baustelle, den Angaben des LV. und den sonstigen Ausführungsunterlagen genau vertraut zu machen und Unklarheiten vor Abgabe des Angebots zu klären.
7.2
Der Auftragnehmer ist verpflichtet, vor Beginn der Arbeiten die Angaben des LV. und die sonstigen Ausführungsunterlagen anhand der örtlichen und baulichen Verhältnisse (Rohbaumasse) zu überprüfen. Fehler, Mängel oder Unstimmigkeiten sind dem Architekten sofort und vor Ausführung der Arbeiten schriftlich bekanntzugeben.
7.3
Eine Verletzung der Prüfungspflichten nach 7.1 und 7.2 geht zu Lasten des Auftragnehmers.

8. Ausführung
8.1
Mit den Einheitspreisen der Positionen sind abgegolten:
Das Stellen, Vorhalten und Rücktransport aller zur Ausführung der Leistungen erforderlichen Geräte, Maschinen, Einrichtungen, Schalungen, Gerüste, Werkzeuge, Hebegeräte und -einrichtungen, der Beleuchtung, Abschrankung usw., das Benützen der Gerüste durch andere Handwerker, die Lieferung aller notwendigen Materialien sowie Stellen sämtlicher erforderlichen Hilfskräfte und die Schutz- und Sicherheitseinrichtungen nach den Vorschriften der Berufsgenossenschaft.
8.2
Sind ausserhalb des zu bebauenden Grundstücks Lager-, Arbeitsplätze oder Zufahrtswege einzurichten bzw. herzustellen, hat der Unternehmer die erforderliche Genehmigung einzuholen, etwaige Kosten selbst zu tragen und nach Beendigung der Arbeiten den früheren Zustand kostenlos wieder herzustellen.
8.3
Weichen die ausgeführten Mengen einer Leistung, die unter einem Einheitspreis zusammengefasst sind, von dem im Vertrag genannten Umfang ab, so gelten die Einheitspreise des Vertrages, auch wenn eine Abweichung von mehr als 10% erfolgt.
8.4
Das Heranbringen von Wasser und Strom an die Verbraucherstelle geschieht auf eigene Rechnung und Gefahr. Zur ununterbrochenen und fristgerechten Ausführung der Arbeiten hat der Auftragnehmer die erforderlichen Baustoffe rechtzeitig frei Verwendungsstelle zu liefern und alle erforderlichen Nebenarbeiten zu leisten, die zur Herstellung seiner Leistung nötig sind.
8.5
Die Weitervergabe von Bauleistungen durch den Auftragnehmer ist nur mit schriftlicher Zustimmung des Auftraggebers und unbeschadet der Haftung des Auftragnehmers gestattet. Wenn schwerwiegende Gründe es erfordern, kann die Zustimmung des Auftraggebers jederzeit widerrufen werden.
8.6
Die im LV. festgelegten Fabrikate und Materialien sind zu verwenden. In Ausnahmefällen kann mit schriftlicher Genehmigung der Bauleitung Gleichwertiges verwendet werden. Für alle einzubauenden Materialien und Gegenstände hat der Auftragnehmer dem Auftraggeber auf Anforderung nach Auftragserteilung rechtzeitig Proben bzw. Musterstücke unentgeltlich vorzulegen. Diese sind nach schriftlicher Aufforderung durch den Auftraggeber vom Auftragnehmer auf seine Kosten wieder abzuholen. Erfolgt die Abholung nicht, gehen die Proben und Muster ersatzlos in das Eigentum des Auftraggebers über.
8.7
Für die Ausführung gelten stets die Zeichnungen und sonstigen Unterlagen mit dem jüngsten Fertigungsdatum. Unstimmigkeiten darin und zwischen dem LV. sind vor Ausführung der Arbeiten mit der Bauleitung zu klären und abzustimmen. Vom Unternehmer gefertigte Konstruktions- und Ausführungszeichnungen, sowie Berechnungen sind der Bauleitung vor Arbeits- oder Fertigungsbeginn zur Genehmigung vorzulegen.
Der Auftragnehmer hat die Kosten für die gesetzlich vorgeschriebenen, in den DIN-Normen oder dem LV. enthaltenen Prüfungen zu tragen. Bei verschiedenen Prüfmethoden nach Norm gilt das ungünstigste Ergebnis.
8.8
Bauschutt, Verpackungsmaterial und sonstige Abfälle sowie Verunreinigungen sind vom Unternehmer auf seine Kosten laufend zu beseitigen. Er ist für das Sauberhalten der Wege auf der Baustelle, dem Baugelände und der etwa in Mitleidenschaft gezogenen Wege und Straßen oder Nachbargrundstücke allein verantwortlich.  Der Auftragnehmer haftet gegenüber dem Auftraggeber für alle aus der Unterlassung erwachsenen unmittel-  und mittelbaren Schäden.
Der Auftragnehmer hat die von ihm ausgeführten Leistungen gegen Beschädigung, Diebstahl usw. zu schützen und die dafür entstehenden Kosten zu tragen.

9.Ausführungsfristen, Vertragsstrafe, Abnahme
9.1
Einzelfristen des Terminplanes gelten in Abänderung von VOB Teil B DIN 1961 § 5 Ziffer 1 stets als Vertragsfristen. Kommt der Auftragnehmer mit dem Beginn der Arbeiten oder Ausführung in Verzug, so ist der Auftraggeber berechtigt eine andere Firma ganz oder teilweise mit diesen Arbeiten zu beauftragen. Die gesamten, hierdurch entstehenden Mehrkosten trägt der in Verzug gekommene Auftragnehmer. Zeitverluste infolge Mangel an Material oder Arbeitskräften usw. hat der Auftragnehmer zu vertreten.
9.2
Nur solche Tage werden ausschliesslich als terminverlängernd anerkannt, an denen die Arbeit entsprechend der Schlechtwetterregelung nach dem Arbeitsförderungsgesetz ausfällt. Prüfzeiten gelten nicht als terminverlängernd  ( für Zeichnungen und sonstigen Unterlagen zur Ausführung ).
Wenn in der Ausschreibung, im Auftragsschreiben oder im Bauvertrag nichts anderes vermerkt ist, wird für jeden Werktag Verspätung eine Vertragsstrafe in Höhe von 2permil; der Abrechnungssumme festgelegt.
§ 11 Zi. 2 VOB Teil B findet keine Anwendung.
9.3
Für die Arbeiten erfolgt in jedem Falle eine förmliche Abnahme. Durch eine frühere Benutzung, Inbetriebnahme oder Schlusszahlung wird die Abnahme der geleisteten Arbeiten nicht ersetzt. Erst mit der Ausstellung der Abnahmebescheinigung durch die Bauleitung gilt die Abnahme als erfolgt.
Leistungen, die durch die weitere Ausführung der Prüfung und Feststellung entzogen werden, sind vom Auftragnehmer zur Abnahme schriftlich anzumelden. Bei Unterlassung ist die Bauleitung berechtigt, nach eigenem Ermessen die Leistungen für beide Teile verbindlich festzulegen.

10. Gewährleistung, Mängelbeseitigung
10.1
Die Verjährungsfrist für die Gewährleistung beginnt unabhängig von der Abnahme nach Ziff. 9.3 mit der Schlussabnahme des fertiggestellten Gesamtbauwerkes. Erfolgt eine baupolizeiliche Abnahme, so beginnt die Verjährungsfrist frühestens mit diesem Zeitpunkt.
10.2
Die Verjährungsfrist beträgt 5 Jahre.
Hat der Auftragnehmer Mängel, die während der Verjährungsfrist entstanden sind, zu beseitigen, wird die Verjährungsfrist unterbrochen.
Tritt ein Mangel auf, so trifft den Auftragnehmer die Beweislast dafür, dass der Mangel nicht von ihm verursacht wurde.
10.3
Der Architekt ist berechtigt, soweit erforderlich, weitere Baufachleute zum Zwecke der Mängelbeseitigung hinzuzuziehen. Die Kosten trägt der Auftragnehmer, der zur Mängelbeseitigung verpflichtet ist.
Kommt der Auftragnehmer in der ihm gesetzten Frist mit der Mängelbeseitigung nicht nach, so kann der Auftraggeber eine andere Firma mit den erforderlichen Arbeiten zur Mängelbeseitigung beauftragen. Die Kosten hierfür trägt der Auftragnehmer, der zur Mängelbeseitigung verpflichtet ist.

11. Haftung, Bauwesenversicherung
11.1
Dem Auftragnehmer obliegen, abgesehen von der Erfüllung des Werkvertrages, alle zur Sicherung der Baustelle erforderlichen Maßnahmen in voller, eigener Verantwortung. Hierzu gehören auch die Verkehrssicherung und die Beachtung der angeordneten Verkehrsbeschränkungen einschl. der Unterhaltung der notwendigen Verkehrszeichen.  Der Auftragnehmer ist auch für das Sauberhalten der Wege auf der Baustelle und etwa in Mitleidenschaft gezogenen öffentl. Strassen und Wege allein verantwortlich. Er haftet für alle, aus der Unterlassung solcher Massnahmen dem Auftraggeber erwachsenden, unmittelbaren oder mittelbaren Schäden.  Besonders hat er für alle Schäden und Unfälle infolge von Setzungen, wegen unterlassener oder nicht ordnungsgemäßer Abschrankung, Einrüstung, Spriessung, Abdeckung, Abdämmung und Beleuchtung der Baustelle, sowie für die Beschädigung von Leitungen und Kabeln einzustehen.
Den Architekten trifft im Verhältnis zum Auftragnehmer keine eigene Sicherungspflicht. Für Schäden, die dem Auftraggeber entstehen, hat der Auftragnehmer die Beweislast dafür, daß ihn kein Verschulden trifft.
11.2
Der Auftragnehmer verpflichtet sich, dem Architekten denjenigen Schaden zu ersetzen, der ihm daraus entsteht, daß ihn der Bauherr wegen Verletzung der Bauaufsichtspflicht auf Schadensersatz in Anspruch nimmt und die mangelhafte Leistung vom Auftragnehmer zu vertreten war.
11.3
Der Auftragnehmer ist für die Einhaltung der am Bau zu beachtenden Unfallverhütungsvorschriften allein verantwortlich.
11.4
Der Auftragnehmer hat den Abschluss einer ausreichenden Haftpflichtversicherung nachzuweisen.
11.5
Der Auftragnehmer hat sich anteilig im Verhältnis der Abrechnungssumme an der Versicherungsprämie einer Bauwesenversicherung zu beteiligen. In der Regel sind dies 3 permil; der Auftragssumme.

12. Aufmass und Abrechnung, Revisionspläne, Forderungsabtretungen
12.1
Das Aufmass erfolgt gemeinsam mit der Bauleitung. Die hierfür erforderlichen Hilfskräfte, Geräte, Messurkunden usw. sind vom Auftragnehmer kostenlos zu stellen.
12.2
Rechnungen, Leistungsaufstellungen und Anforderungen von Abschlagszahlungen sind vom Auftragnehmer über die Bauleitung in doppelter Ausfertigung prüfungsfähig einzureichen. Soweit möglich, werden die Arbeiten nach den Ausführungszeichnungen abgerechnet. Auf Verlangen sind für die Schlussrechnung Abrechnungszeichnungen hinzuzufügen. Die Mehrwertsteuer ist gesondert auszuweisen.
12.3
Revisionspläne sind in 2-facher Ausfertigung der Schlussrechnung kostenlos beizufügen.
12.4
Sofern nicht die schriftliche Zustimmung des Auftraggebers vorliegt, sind Forderungsabtretungen ausgeschlossen.

13. Lohn- und Stoffpreisänderungen
13.1
Vertragspreise bleiben für die vereinbarten Fertigstellungsfristen unverändert ohne Rücksicht auf Lohnerhöhungen oder Materialpreissteigerungen. Die Angebotspreise sind Festpreise über die gesamte Bauzeit.
VOB/B § 2 Abs. 3 - 7 bleiben davon unberührt gültig.

13.2
Erstattungsfähig ist für die gesamte Bauzeit nur der tarifliche Lohnunterschied mit einem Zuschlag von 40 % beim Bauhaupt- bzw. 35% beim Baunebengewerbe für Gemeinkosten usw. der, auf der Baustelle, geleisteten Arbeitsstunden. Gehälter von Meistern, Firmeninhabern, Polieren, Angestellten, Ausbildungsbeihilfen für Lehrlinge, Lohn- und Gehaltsnebenkosten, Vergütung für Urlaub, Krankheit, Arbeitsunterbrechung, Arbeitsausfall an Feiertagen u.a. kommen für besondere Vergütung nicht in Betracht.
Der Auftragnehmer ist verpflichtet, eingetretene, tarifliche Lohnerhöhungen unverzüglich der Bauleitung schriftlich mitzuteilen.  Zur Berechnung der Mehraufwendungen sind die geleisteten Arbeitsstunden anhand von Tagesrapporten, die tägl. der Bauleitung zur Anerkennung vorzulegen sind, prüfbar nachzuweisen.

14. Stundenlohnarbeiten
14.1
Stundenlohnarbeiten werden nur nach vorheriger, schriftlicher Vereinbarung über Art und Stundensatz vergütet. Die Lohnberichte sind spätestens am folgenden Werktage der Bauleitung zur Anerkennung vorzulegen.  Bei verspäteter Vorlage kann eine Vergütung abgelehnt werden.
Der Auftragnehmer darf nur dann gelernte Arbeitskräfte für Stundenlohnarbeiten einsetzen, wenn die auszuführenden Arbeiten ein entsprechendes fachliches Können verlangen oder wenn von der Bauleitung Meister, Vorarbeiter oder Poliere zur Arbeitsaufsicht angefordert werden.
Schicht- und Überstundenzuschläge werden nur vergütet, wenn dafür eine schriftliche Aufforderung der Bauleitung vorliegt. Die Zuschläge werden nicht vergütet, wenn sie zur Einhaltung der vereinbarten Termine notwendig sind.  Ausfall- und Wartestunden, Lohnnebenkosten und vermögenswirksame Leistungen werden nicht vergütet.
14.2
Die Unterschrift der Bauleitung auf den Stundennachweisen bestätigt nur die durchgeführte Arbeit.  Sie enthält nicht die Anerkennung, dass die Arbeit ausserhalb der Leistungen des LV. verrechnet werden, wenn sich nachträglich herausstellt, dass die Arbeit durch Preise des Angebots abgegolten wird.

15. Bauschilder
15.1
Nur im Einvernehmen mit der Bauleitung dürfen Bauschilder angebracht werden. Wird vom Auftraggeber ein Sammelschild aufgestellt, werden die Kosten anteilmässig auf die einzelnen Auftragnehmer verrechnet.

16. Anerkennung der Angebots- und Vertragsunterlagen
16.1
Mit der Abgabe des Angebots bestätigt der Bieter, dass er vom Inhalt der zusätzlichen oder etwaigen besonderen Vertragsbedingungen Kenntnis genommen hat und diese als Vertragsgrundlagen für eine etwaige Ausführung der Arbeiten ausdrücklich anerkennt. Dasselbe gilt für evtl. zusätzlichen technischen Vorbemerkungen sowie sonstiger Unterlagen. Angebote scheiden aus, die vom Unternehmer bei der Abgabe nicht durch Unterschrift anerkannt sind. Ebenso werden Angebote ausgeschieden, bei denen der Bieter den Ausschreibungstext selbst ändert. Dasselbe gilt für selbstgefertigte Abschriften des LV. durch den Bieter.
Änderungsvorschläge sind in einem Zusatzangebot gesondert ausführlich zu beschreiben und anzubieten.

- Auf beiliegende Bietererklärung wird verwiesen. -

17. Weitere Festlegungen

| Anteilige Kosten für Bauwasser, Baustrom, Baustellen-WC |  |
| --- | --- |
|  | 1,20 % |

Den Bauschutt hat der Unternehmer selbst zu entsorgen.
18. Ich / Wir beabsichtigen keine / die in der beigefügten Liste aufgeführten Leistungen an Nachunternehmer zu übertragen.

19. Ich / Wir sind uns bewusst, dass eine wissentlich falsche Erklärung meinen / unseren Ausschluss von weiteren Auftragserteilungen zur Folge haben kann.

20. Wir erklären durch die rechtsverbindliche Unterschrift, dass im Falle der Auftragserteilung, nur Arbeitskräfte mit einem gültigen deutschen Sozialversicherungsausweis eingesetzt werden.

*Hinweis: Bietererklärung*
B I E T E R E R K L Ä R U N G

1. Wir bestätigen, im Besitz einer Fertigung der nachfolgend aufgeführten Unterlagen zu sein:

Besondere Vertragsbedingungen

- Planunterlagen
- Baubeschreibung
- Zusätzliche technische Vertragsbedingungen
- Leistungsverzeichnis

Wir versichern, diese Unterlagen sorgfältig geprüft zu haben. Unstimmigkeiten oder Unklarheiten haben wir nicht festgestellt. Wir erkennen diese Unterlagen einschliesslich sämtlich darin enthaltener Vereinbarungen und Bedingungen ohne Vorbehalt an.

2. Wir erfüllen regelmässig unsere gesetzliche Pflicht zur Zahlung der Bundes-, Landes- und Gemeindesteuern sowie der Beiträge zur Sozialversicherung.
Auf Anforderung werden wir eine Unbedenklichkeitsbescheinigung des Finanzamtes bzw. des Sozialversicherungsträgers vorlegen.

3.  Die Lohntarifabkommen und alle zum Schutz der Arbeitnehmer erlassenen Vorschriften sowie der besonderen Vorschriften des Jugendschutzgesetzes werden wir einhalten.

4.  Wir haben eine Bauhaftpflichtversicherung für Personen-, Sach- und Vermögensschäden abgeschlossen mit einer Mindestversicherungssumme von  ................................................. je Schadensereignis. Auf Anforderung werden wir eine Bestätigung des Versicherers über den Vertragsabschluss und über die laufenden Prämienzahlungen vorlegen.

5. Wir sind Mitglieder der Berufsgenossenschaft ....................................................................  .
Auf Anforderung bringen wir eine Bestätigung der Berufsgenossenschaft über die Mitgliedschaft und über die laufende Erfüllung der Beitragspflicht.

6.  Wir haben keine unzulässige Vereinbarung über die Abgabe von Angeboten, über die hierbei zu fordernden Preise sowie über die Entrichtung einer Ausfallentschädigung getroffen

7. Für unsere Beteiligung am Ausschreibungsverfahren und für die Erstellung unseres Angebots werden wir keine Vergütungs- und Haftansprüche geltend machen

8. Uns ist bewusst, dass wir bei der Verletzung wesentlicher Pflichten oder Abgabe falscher Erklärungen von weiteren Lieferungen und Leistungen ausgeschlossen werden können und dies ausserdem den Auftragnehmer zur fristlosen Kündigung eines später abzuschliessenden Bauvertrages berechtigt.

9. Ein Freistellungsauftrag zum Steuerabzug bei Bauleistungen gemäss § 48 Abs. 1 Satz 1 des Einkommensteuergesetz (EStG) muss dem Angebot beiliegen.

..............................................., den..........................  ..............................................................................
  Stempel / Unterschrift  Unternehmer

*Hinweis: Allgemeine Projektbeschreibung*
Allgemeine Projektbeschreibung

Die Bauherrschaft beabsichtigt ein Mehrfamilienhaus mit
11 Wohneinheiten, Stellplätzen und Fahrradschuppen auf
dem Teil-Grundstück an der Ecke Waldstrasse - Birkenweg
in 73240 Wendlingen zu errichten.

Baukonstruktion:
Bodenplatte WU-Beton, UG-Wände aus Stahlbeton.
Treppe UG-DG 1-läufig mit Zwischenpodest
Aussenwände aus Mauerwerk Porenbeton
Tragende Innenwände aus Kalksandstein+ Stahlbeton
Pultdach mit Dachbegrünung

Rahmentermine:  Baubeginn Rohbau ab 10/2017

Projektbeteiligtenliste:

Bauherr: Stadt Wendlingen am Neckar
Am Marktplatz 2, 73240 Wendlingen am Neckar

Planung + Bauleitung: Wild - Architekten
Bahnhofstrasse 30, 73240 Wendlingen am Neckar
Tel.: 07024 - 502354

Tragwerksplanung: Dieter Bulach
Hölderlinstrasse 4, 73240 Wendlingen am Neckar
 Tel.: 07024 - 929225

*Hinweis: Technische Vorbemerkungen*
Technische Vorbemerkungen

Klebearbeiten

 1. Die für Klebearbeiten ebenfalls anwendbaren
vorgenannten techn. Vorbemerkungen gelten sinngemäss.

 2. Der Unternehmer hat die gesamte Klebefläche auf
Eignung zu prüfen und evtl. Beanstandungen rechtzeitig
der Bauleitung zu melden.
Evtl. noch vorhandenes Oberflächenwasser muss vor
Verlegebeginn entfernt werden. Die Kosten hierfür sind
mit den Einzelpreisen abgegolten und werden nicht
besonders vergütet.
Dasselbe gilt für das Abkehren der Klebeflächen. Alle
Durchbrüche, insbesondere die Flachdacheinläufe, sind
fachgerecht wärme-, abdichtungs- und diffusionstechnisch einwandfrei einzubinden.
Die Einbindungsmöglichkeit kleben, schrauben und
klemmen sind zusammenwirkend anzusetzen.

 3. Sichtbeton- und Bauteile, die nicht mehr weiterbehandelt werden, sind durch entsprechende Abdeckung
mit Folien, Planen u.ä. vor Verschmutzung zu schützen.
Evtl. Verunreinigungen sind mit geeigneten Mitteln
sofort zu reinigen. Eine Abstimmung mit der Bauleitung
wird empfohlen.

 4. Das Ankleben von Gebäudeecken, Türschwellen,
Wandanschlüssen, Balkonecken usw. hat so zu erfolgen,
dass die Abdeckbleche einwandfrei angebracht werden
können. Die Isolierungen sind an diesen Anschlüssen
scharfkantig auszuführen. Bei Bedarf sind vorgefertigte
Formstücke einzusetzen. Der Preis hierfür ist in die
Quadratmeterfläche einzukalkulieren.

 5. Alternativvorschläge für die Ausführung der
Klebearbeiten können vom Unternehmer in einem
besonderen Anschreiben vorgeschlagen werden.
Dabei sind Angaben über Materialstärken, Wärmedämmeigenschaften, Zulassungsbescheide und ähnliches
anzuschliessen, damit eine einwandfreie und fachgerechte Beurteilung möglich ist.

Arbeiten auf Nachweis
sind nur nach besonderer Aufforderung der Bauleitung
auszuführen.
Stundensätze einschliesslich sämtlicher Nebenkosten.

Neben ATV Dachabdichtung mit bituminösen
Dachbahnen und Kunststoffbahnen sowie Wärmedämmarbeiten
auf Dächern, sind die  Richtlinien für die Planung und
Ausführung von Dächern mit Abdichtungen - Flachdachrichtlinien neueste Ausgabe  - massgebend.
Desweiteren gelten die neuen Vorschriften der Norm
DIN 18531 für das Dachabdichtungsmaterial.

#### 01.02 VORARBEITEN/UNTERGRÜNDE/TRENNSCHICHTEN/DAMPFSPERREN

**01.02.01 Reinigen der Dachfläche**
Reinigen der Dachfläche
Abkehren, Trocknen, Reste von Mörtel usw.
entfernen zur Vorbereitung des Untergrundes.
Menge: 380,000 m2

**01.02.02 Reinigen der Balkonfläche**
Reinigen der Dachfläche
Abkehren, Trocknen, Reste von Mörtel usw.
entfernen zur Vorbereitung des Untergrundes.
Menge: 35,000 m2

#### 01.03 DACHABDICHTUNG / DACHBEGRÜNUNG

*Hinweis: Dachabdichtung*

**01.03.01 Bit.-Voranstrich schnelltrock./Burkolit/lief+aufbr.**
*** Bedarfsposition ohne GB
Bitumen-Voranstrich
liefern und aufbringen, schnell trocknend, als
Haftgrund und als Staubbindung streichen, einschl.
aller Aufkantungen,
z.B. Burkolit V oder gleichwertig.

Angebotenes Produkt: ..................................
Menge: 1,000 m2
DIN 276-93: 369
DIN 276-81: 31344

**01.03.02 Dampfsperrbahn/BauderThermDS1 DUO**
*** Bedarfsposition ohne GB
Dampfsperrbahn Bauder Therm DS 1 DUO
Elastomer-Schweissbahn
als Trenn- und Dampfsperrschicht verlegen.
Nähte und Stösse sind mind. 10 cm zu überlappen
und direkt zu verschweissen.

Angebotenes Produkt: ..........................
Menge: 1,000 m2
DIN 276-93: 369
DIN 276-81: 31344

**01.03.03 1.Abd.lage/G4E/4mm/Bauder/PolyesterVliesEinlage**
*** Bedarfsposition ohne GB
1. Abdichtungslage und Dampfdruck-Ausgleichsschicht
BauderTEC KSA DUO - 3mm oder gleichwertig.
liefern und punktweise aufkleben, Nähte und Stösse der
Bahnen sind mind. 10 cm zu überlappen, hohlfrei zu
verschweissen, eine sichtbare Bitumenraupe muss
austreten.

Angebotenes Produkt: .............................
Menge: 1,000 m2
DIN 276-93: 369
DIN 276-81: 31344

**01.03.04 2.Abd.bahn/(Oberlage)/BauderKARAT**
*** Bedarfsposition ohne GB
2.Abdichtungsbahn (Oberlage)
z.B. Fabrikat Bauder KARAT - 5,2 mm oder gleichwertig
grün beschiefert, mit hochreisfester Polyester-Einlage,
liefern und vollflächig aufschweissen, Nähte und Stösse
der Bahnen sind ca. 10 cm zu überlappen und zu
verschweissen, eine sichtbare Bitumenraupe muss
austreten.

Angebotenes Produkt: ...........................
Menge: 1,000 m2
DIN 276-93: 360
DIN 276-81: 31340

**01.03.05 Haftgrundierung**
Haftgrundierung auf geeignetem Untergrund
z.B. Bauder Primer SK auf geeignetem Untergrund, Anschlüsse Haftgrund  für die Verklebung der Dahbahn zugelassenen Untergründen  - lösemittelhaltig
- bitumenfrei
- schnelltrocknend
liefern, gem. Herstellervorgaben gleichmäßig auf den Untergrund im Bereich von An.- und Abschlüssen auftragen und ablüften lassen. Kunststoffdachbahn am gleichen Tag verlegen.
Verbrauch: 200-300 g/m2
Fabrikat Bauder oder gleichwertig
Angebotenes Fabrikat: ______________________
Menge: 400,000 m2

**01.03.06 Trenn- und Schutzlage**
Trenn- und Schutzlage
z.B. Bauder Schutzvlies WB 300
aus Kunstfaservlies, thermisch verfestigt, bohrfest und ohne Recyclinganteil.
- Dicke: ca. 2 mm, Flächengew.: 300 g/m²
- Brandverhalten: B2 nach DIN 4102-1
- Länge: 60 m, Breite: 2 m
liefern und auf dem Untergrund mit 10 cm Überdeckung im Naht- und Stoßbereich
fachgerecht lose verlegen.

Fabrikat Bauder oder gleichwertig.

Angebotenes Fabrikat: ______________________________
Menge: 400,000 m2

**01.03.07 Kunststoff-Dachbahn mechanisch befestigt**
Kunststoff-Dachbahn mechanisch befestigt
z.B. Fabrikat Bauder oder gleichwertig
FPO-Kunststoffdachbahn (flexible Polyolefine) als einlagige Abdichtung nach DIN EN 13956,
auf Basis hochwertigster Polypropylenlegierungen (PP), mit hochbelastbarer Trägereinlage
universell anwendbar.
Leistungs- und Funktionsanforderungen:
- Anwendungskurzzeichen nach DIN SPEC 20000-201: DE/E1 FPO-BV-V-PG-2,0
DIN SPEC 20000-202: BA FPO-BV-V-PG-2,0
- Dicke: 2,0 mm
- Funktionsschicht über der Trägereinlage: 50%
- Farbe Oberseite: perlweiß oder silbergrau (nach Wahl des AG)
- Trägereinlage: Polyesterfaserverstärkung (PES)
- Höchstzugkraft nach DIN EN 12311-2 A:
längs: >= 1200 N/50 mm  quer: >= 1200 N/50 mm
- Höchstzugkraftdehnung nach DIN EN 12311-2 A:
längs: >= 19 %  quer: >= 19 %
- Weiterreißkraft nach DIN EN 12310-2: >= 400 N
- Scherwiderstand Fügenaht: >= 500 N/50 mm
- Schälwiderstand Fügenaht: >= 300 N/50 mm
- Maßhaltigkeit nach DIN EN 1107-2: < 0,3%
- Basiswerkstoff Polypropylen (PP)
- halogen-, schwermetall- und weichmacherfrei
- bitumenverträglich nach DIN EN 1548
- wurzel- und rhizomfest
nach FLL-Richtlinien und DIN EN 13948
- resistent gegen Mikroorganismen, Ouecken und Rotalgen
- Falzen in der Kälte nach DIN EN 495-5: -30 °C
kein Bruch der Bahn bei 180° Kantung
- Widerstand gegen Hagelschlag nach DIN EN 13583:
auf harter Unterlage: > 30 m/s
auf weicher Unterlage: > 40 m/s
- UV Bestrahlung nach DIN EN 1297: Klasse 0
rissfrei nach fünffacher Normprüfdauer
- resistent gegen Shattering
- erweiterte Fremdüberwachung der Qualität bei der Herstellung durch TÜV SÜD
- Umweltproduktdeklaration EPD nach ISO 14025
- Zulassung FM Approvals: Klasse 4470 im System geprüft
- Verhalten bei Brand von außen, im System geprüft  nach DIN CEN/TS 1187 und
eingestuft in BROOF(t1) und BROOF(t3) liefern, auf den Untergrund lose verlegen und
nach IN EN 1991-1-4 mechanisch befestigen.
Die Naht- und Stoßbereiche sind nach der Bauder Verlegeanleitung FPO
zu überlappen, vorzubereiten und mit Heißluft homogen und kapillarfrei zu verschweißen.

Angebotenes Fabrikat: ___________________________________
Menge: 400,000 m2

**01.03.08 Schutz-, Drän- und Filterschicht**
Schutz-, Drän- und Filterschicht
z.B. Bauder SDF-Matte oder gleichwertig
Fadengeflechtmatte aus Polyamid-Wirrgelege, beidseitig vlieskaschiert
liefern und dicht gestoßen vollflächig lose verlegen.  Die Längsnähte mit den Überlappungsstreifen schließen.
Dicke: 20 mm
Flächengewicht: 600 g/m²
Angebotenes Fabrikat: __________________________________
Menge: 400,000 m2

**01.03.09 Absturzsicherung -Sicherheitshalter**
*** Bedarfsposition mit GB
Absturzsicherung -Sicherheitshalter
Ständig nutzbare, wärmegedämmte Flachdachabsturzsicherung als Komplettsystem
mit GS-Prüfplakette und bauaufsichtlicher Zulassung, inkl. aller Befestigungsmittel, bestehend aus statisch erforderlicher Bodenplatte und feuerverzinktem
Stahlrohr, Durchmesser 70 mm, mit V4A Öse, witterungsbeständiger und wärmegedämmter fest montierter Hülse, Durchmesser 100 mm, sowie höhenverstellbarem
Alu - Anschlusskegel mit bitumenbeständiger Gummiabdeckhaube mit elastischer
Anschlussmanschette Größe 650 x 650 mm
liefern und gemäß Herstellervorschrift fachgerecht montieren.
Dachaufbaudicke: max. 180/280/380 mm
Bauhöhe: 360/460/560 mm
Angebotenes Fabrikat und Type: ___________________________
Menge: 6,000 St

**01.03.10 Absturzsicherung eindichten**
*** Bedarfsposition mit GB
Absturzsicherung eindichten
z.B. BauderTEC DAB
kaltselbstklebend mit hochelastischen Spezialträger, liefern zuschneiden.
Zuschnitt Ummantelung:
3,14 x DN +80 mm x Anschlußhöhe + 80 mm,
Zuschnitt Manschette:
Rohrdurchmesser + 300 mm,
bauseits anformen, miteinander und mit der 1. Lage verschweißen/verkleben.
Die Oberlage muss ebenso wie oben beschrieben ausgeführt werden und zusätzlich mit einer Ummantelung aus der in der Vorpos. beschriebenen Oberlage
versehen werden.
Oberer Anschluss mit V2A - Rohrschelle und dauerelastischer Versiegelung,
liefern und fachgerecht herstellen.
Rohrdurchmesser: 100.mm
Menge: 6,000 St

**01.03.11 Dunstrohranschluss, zweiteilig**
Dunstrohranschluss, zweiteilig
- Dunstrohr, passend zur Dachabdichtung, zweiteilig, DN 100 liefern,
montieren und mechanisch auf dem Untergrund befestigen.
- Anschluss der Dampfsperre an das untere Tablett des Formteils
- Anschlussmanschette aus der Abdichtungsbahn der Vorposition,
Zuschnitt: 500 x 500 mm liefern, Loch ca. 4 cm größer als das Dunstrohr
schneiden und über das Oberteil montieren.
- Anschlussmanschette auf die Flächenabdichtung und das Tablett des
Formteiles thermisch homogen aufschweißen.
Menge: 3,000 St

**01.03.12 Kiesfangleiste eindichten**
Kiesfangleiste eindichten
Bauseits gelieferte Kiesfangleiste durch Flaschner eindichten.
Material entsprechend Dachabdichtung einschl. aller Vorarbeiten,
usw.
Bahnbreite bis 60 cm
Menge: 60,000 m

**01.03.13 Zulage für Eck-+Endausbildung**
Zulage für die Eck- und Endausbildung
Menge: 4,000 St
DIN 276-93: 360
DIN 276-81: 31340

*Hinweis: Dachbegrünung*

**01.03.14 Vegetationssubstrat extensiv Mehrschicht**
Vegetationssubstrat extensiv
z.B. Mehrschicht Bauder Pflanzerde LBB-E 70mm
Mineralisches Schüttstoffgemisch mit geringen Anteilen organischer Substanz
für mehrschichtige Extensivbegrünungen nach FLL liefern und in einer Höhe von
700m einbauen.
Verdichtungsfaktor für Transport und Einbau: ca. 15 % , Einbaugenauigkeit:
+/- 1,5 cm
Vol.-Gew. trocken: ca. 700 - 750 kg/m³
wassergesättigt: ca. 1050 - 1100 kg/m³

angebetenes Fabrikat: ____________________________
Menge: 300,000 m2

**01.03.15 Begrünung extensiv/Flachballenstauden**
Begrünung extensiv
z.B. Flachballenstauden passend zum Dachaufbau
Spezielle Dachstauden, stresskonditioniert und in überwiegend mineralischem
Substrat angezogen mit 5 - 6 cm Ballendurchmesser liefern und fachgerecht
12 St./m² einpflanzen. Sofort nach der Verlegung kräftig wässern, bis Flachballenstauden und Vegetationstragschicht ganz mit Wasser gesättigt sind.

Angebotenes Fabrikat: __________________________
Menge: 150,000 m2

**01.03.16 Begrünung extensiv/Samenmischung**
Begrünung extensiv
z.B. Bauder Samenmischung KS plus oder gleichwertig
Samenmischung Kraut-Sedum für naturnahe Trockenstandorte. Säfertige
Mischung inkl. Samenhaftkleber und organischer Basisnahrung liefern, fachgerecht ausbringen und anfeuchten zurAktivierung des Klebeeffekts.

Vegetationscharakter: wilde Wiese
Verbrauch: 100 g/m²

Angebotenes Fabrikat: ____________________________
Menge: 150,000 m2

**01.03.17 Kiesstreifen ausbilden**
Kiesstreifen ausbilden
Kiesstreifen im Randbereich vor Kiesfangleiste
liefern und einbauen nach Angabe Bauleitung / Hersteller
passend zu vorst. Dachbegrünung
Breite ca. 40 cm
Höhe ca. 7 cm
Menge: 80,000 m

#### 01.04 AN- UND ABSCHLÜSSE AN BAUTEILEN

**01.04.01 Anschlußisolierung Terrassentüren/Kaltklebebahn**
*** Bedarfsposition ohne GB
Anschlussisolierung von Terrassentüren,
Wandanschlüsse an Balkonen etc. mit Streifen
ca. 50 cm breit, einschl. Voranstrich, mit Kaltklebebahn an Kunststoff-Fenstern/-Türen.
Die Anschlüsse sind einwandfrei und scharfkantig
herzustellen. Preisstellung einschl. Lieferung und
Montage.
Menge: 35,000 m
DIN 276-93: 369
DIN 276-81: 31344

**01.04.02 Anschl.isolierung/Kemperol-Flüssigfolie/sonst wie vor**
Anschlussisolierung wie vor,
jedoch mit Kemperol Flüssigfolie nach Werksvorschrift.
Vorgrundieren, Flüssigfolie 1K-PUR auftragen, Vlies
einlegen und weiterer Auftrag und Verstrich mit
Flüssigfolie.
Menge: 35,000 m
DIN 276-93: 363
DIN 276-81: 31341

**01.04.03 Wandanschl.Klemm-/Schutzprofil/Alu1,0/200mm**
*** Bedarfsposition mit GB
Wandanschluss-Klemm- und Schutzprofil
aus Alu 1,0 mm, Abdeckhöhe 200 mm nach Baumass
profiliert, einschl. nichtrostendem Befestigungsmaterial - Edelstahl - liefern und montieren.
Menge: 35,000 m
DIN 276-93: 360
DIN 276-81: 31340

**01.04.04 Trennlage z.B. Klöber SEC**
*** Bedarfsposition ohne GB
Trennlage z.B. Klöber SEC
Breite ca.60 cm
liefern und verlegen unter
Blechabdeckung.

Angebotenes Fabrikat: ______________________
Menge: 30,000 m

**01.04.05 Lochblechaufkantung, eingeschweisst**
*** Bedarfsposition ohne GB
Lochblechaufkantung, eingeschweisst
auf verlängertem Einlaufblech
Zuschnitt bis 70 cm
3 x gekantet
auf Dachneigung 5° abgestimmt
als Abschluss am Kiesstreifen an Traufe/Pult/Ortgang
liefern und montieren

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Menge: 80,000 m

**01.04.06 Zulage Ecken herstellen**
*** Bedarfsposition ohne GB
Zulage Ecken herstellen
zwischen Ortgang + Traufe / Pult + Ortgang
Menge: 8,000 St

#### 01.05 BALKONE

*Hinweis: Balkonbelag kompletter Aufbau*
Balkonbelag auf Betonkragplatte mit
folgendem Aufbau - Höhe ca. 8-10 cm

1. Balkonfläche reinigen

Abdichtung mit Bitumenbahnen, z.B. Fabrikat Bauder oder glw.
2. Bitumen-Voranstrich, schnelltrocknend, als Haftgrund und Staubbindung
  streichen einschl. aller Aufkantungen
3. 1.Abdichtungslage, bestehend aus hochreißfester Polymer-Bitumenbahn
  Verbundträgereinlage, z.B. KSA Duo, d= ca. 3,0 mm gem. DIN 52133.
  Naht und Stossüberdeckung verschweissen.
4. 2.Abdichtungslage bestehend aus hochreißfester Polyester-Einage
  z.B. Bauer Karat, liefern und verlegen.
  Naht- und Stossüberdeckungen verschweissen
5. Kemperolabdichtung am Wand- und Türanschluss

Entwässerung, z.B. Fabrikat Sita oder glw.
6. Kiesfangleise aus Edelstahl
7. Rinne aus Stahl verzinkt, Fixhöhe, mit Gitterrost-Abdeckung 32/10 mm gestanzt,
  liefern und im Kiesbett verlegen.
8. Stichkanal aus Alu zur Verbindung Rinne und Ablauf, einschl. Anschluss-Stücke
9. Kappleiste auf Abdichtung

Terrassenbelag
10. Noppenbahn als vollflächige Dränschicht, z.B. DeltaTerraxx als Schutzsystem
11. Grossformatige selbsttragende Platten aus Betonwerkstein und Rieselbett,
Beton grau 40 x 40 x 4 cm, gefast einschl. aller Anschnitte / Einschnitte usw.

Lieferung und Montage einschl. aller Hebewerkzeuge, Aufzug, Kran o.ä.
Fertige Leistung mit allem Zubehör, Material, An- und Abschlüssen usw.

Angebotenes Fabrikat / System: __________________________

**01.05.01 Balkone OG/DG**
Balkonbelag wie vor beschrieben mit
folgenden Massen:

Lage: Balkon OG / DG (West)

Grösse: ca. 5,70 m2
Rinne aussen: 3,80+2x1,50 m = 6,80 m / 2 Aussenecken
Kiesfangleiste: 6,80 m / 2 Aussenecken
Drainagerinne: 2,20 / 2,00 m
Wandanschluss: 3,80 m

Preisstellung: komplette Leistung.
Menge: 6,000 St

#### 01.06 REGIEARBEITEN

*Hinweis: Regiearbeiten*
Stundenlohnarbeiten, die eventuell anfallen, müssen von
der Bauleitung zur Ausführung freigegeben werden.
Die schriftlichen Nachweise sind innerhalb 2 Tagen zur
schriftlichen Anerkennung vorzulegen.

Später vorgelegte Rapportzettel werden nicht anerkannt.
In den Stundensätzen sind Auslösung sowie sämtliche
Zulagen enthalten.
Alle auf Nachweis auszuführenden Arbeiten werden bis
zur Fertigstellung der Anlage zu diesen Preisen
vergütet, Material wird zu den Angebots-Lieferpreisen
vergütet !

**01.06.01 Meister**
*** Bedarfsposition ohne GB
Menge: 1,000 h
DIN 276-93: 364
DIN 276-81: 31342

**01.06.02 Facharbeiter**
*** Bedarfsposition ohne GB
Menge: 1,000 h

**01.06.03 Helfer**
*** Bedarfsposition ohne GB
Menge: 1,000 h

**01.06.04 Untergrund trocknen**
*** Bedarfsposition ohne GB
Untergrund trocknen
Gasverbrauch
Menge: 1,000 KG
